# 22102 KBSZ Aalen
Angebotsaufforderung (GAEB DA XML 3.3, DA83)
Währung: EUR
Erstellt mit: CaliforniaX by G&W Software AG, CaliforniaX V24.1.06, 17.09.2026

## FORTSETZUNG WEITERE BESONDERE VERTRAGSBEDINGUNGEN
FORTSETZUNG WEITERE BESONDERE VERTRAGSBEDINGUNGEN
siehe  Punkt 1 bis 10  Formblatt VHB Bund 214 BVB - Besondere Vertragsbedingungen -
Weitere Besondere Vertragsbedingungen -
10.1  Übernachtungsverbot (§ 4 Abs. 1)
Auf der gesamten Baustelle besteht striktes Übernachtungsverbot
10.2  Bauleiter
Auf der Baustelle muss ständig eine fachlich qualifizierte deutsch sprechende Aufsichtsperson des Auftragnehmers anwesend sein.
10.3  Baustellenbesprechungen
Der Auftragnehmer hat zu den Baustellenbesprechungen, die der Auftraggeber regelmäßig durchführt, einen bevollmächtigten deutsch sprechenden Vertreter zu entsenden.
Die Besprechungen finden jeweils wöchentlich statt.
10.4  Abnahme
Hinsicht der Abnahme der Leistungen des AN wird vereinbart, dass der § 12 (5) 2.  VOB Teil B auf Grund der Ausführung unter laufendem Betrieb keine Anwendung findet. Eine förmliche Abnahme der Leistung wird verlangt.

10.5 Bautagebuch
Es wird festgelegt, dass der Auftragnehmer ein Bautagebuch zu führen hat. Die Bautagesberichte müssen alle Angaben enthalten, die für die Ausführung und Abrechnung des Auftrages von Bedeutung sind. Die Bautagesberichte sind dem Bauamt wöchentlich zu übergeben.

10.6  Fristen
10.6.1  GESAMTFRISTEN:
  Ausführungszeitraum der Leistung gesamt  26.04.2027 bis 04.05.2029
10.6.2  Einzelfristen
  Beginn BA3, Ebene 3, Abschnitt 1  26.04.2027
  Nacharbeiten / Restarbeiten:  bis 15.06.2029
10.6.3  FERTIGSTELLUNG DER GESAMTARBEITEN:  15.06.2029
Zu berücksichtigen ist die abschnittsweise Ausführung siehe MASSNAHMENBESCHREIBUNG DER BODENBELAGSARBEITEN und BESONDERER HINWEIS ABSCHNITTWEISE BEARBEITUNG am Beginn der Positionsbeschreibungen.

ENDE DER WEITEREN BESONDEREN VERTRAGSBEDINGUNGEN

## ERGÄNZUNG DER ANGEBOTSANFORDERUNG

## PLANVERZEICHNIS
PLANVERZEICHNIS

Folgende Planunterlagen liegen dem LV als Grundlage für die Kalkulation jeweils im Dateiformat PDF bei:

Bilddokumentation:
1.  Anlage 01 Bilddokumentation

Übersichten / Baustellenpläne:
1. 22102_FP_7000_BE_Lageplan
2. 22102_FP_7005_BE_Konzept
3. 22102_FP_7050_BA 3+4+5_a

Ausführung: Allgemeine Planunterlagen:
4. 22102_FP_7202_UE_Standardelement
5. 22102_FP_7204_UE_Horizontalschnitte_Standard

Ausführung: Grundrisse:
6. 22102_FP_8015_UE_Grundriss_Ebene_1_Boden
7. 22102_FP_8115_UE_Grundriss_Ebene_2_Boden
8. 22102_FP_8215_UE_Grundriss_Ebene_3_Boden

Schnitte:
9. 22102_FP_8600_DTV_UE_Schnitte
10. 22102_FP_8602_DTV_Regelschnitt_A
11. 22102_FP_8737_DTV_Fassade_E0_Schnitt1
12. 22102_FP_8820_DTV_Windfang

## ENDE DER ERGÄNZUNG DER ANGEBOTSANFORDERUNG

## BAUBESCHREIBUNG

## A) STANDORT UND ÖRTLICHKEIT
A) STANDORT UND ÖRTLICHKEIT

Lage der Baustelle:
Berufliches Schulzentrum Aalen
Steinbeisstraße 2-4
73430 Aalen

Bauherr:
Landratsamt Ostalbkreis
Stuttgarter Straße 41
73430 Aalen

## B) BAUKÖRPER UND BAUART
B) BAUKÖRPER UND BAUART

Beschreibung Gebäudebestand:

Das Berufsschulzentrum ist mit etwa 5.000 Schülern eines der größten Schulzentren in der Region. Das Hauptgebäude der Technischen Schule und der Kaufmännischen Schule Aalen wurde im Zeitraum 1977/78 errichtet.
Es liegt zwischen Stiewingstraße und Bletzingerstraße. Die Schule bildet mit Kantine, Weidenfeld Halle und Justus-von-Liebig Schule ein Gebäudeensemble.

Das Grundstück steigt von Süden nach Norden um ca. 6m an. Das zu sanierende Hauptgebäude technische und kaufmännische Schulen Aalen ist als Split- Level- Gebäude mit höhenversetzten Ebenen mit folgenden Höhen OKFF ausgeführt: südlicher Bereich 0,00m, +1,95m; +3,90m, nördlicher Bereich + 5,85m.

Die Fassadensanierung erfolgt ausschließlich für den Bereich des dreigeschossigen Schulgebäudes. Der Werkstattbereich im Osten ist nicht Teil der derzeit vorgesehenen Sanierungsmaßnahme.

Siehe Planunterlage: 22102_FP_7000_BE_Lageplan

Beschreibung vorhandene Baukonstruktion:

Das Schulgebäude ist vollständig aus vorgefertigten Stahlbetonfertigteilen errichtet. Die bestehenden Fassaden sind als Holzaluminiumfenster ausgeführt. Sie stehen als gekoppelte Fensterelemente auf den Brüstungsfertigteilen aus Stahlbeton auf.

Das Achsraster Rohbau Gesamtgebäude beträgt 8400mm. Der lichte Abstand der Stahlbetonstützen mit Querschnitt 400x400mm beträgt damit ca. 8000mm.

Jeder Klassenraum besitzt ein Fensterflügel, der als Fluchtfenster genutzt wird. Über diese Fluchtfenster sind die umlaufend um die Fassaden angeordneten Fluchtbalkonanlage aus Stahl und Aluminium zu erreichen.

Trennwände im Gebäude sind als unverputzte Massivwände bzw. als Systemtrennwände ausgeführt. Der Bodenaufbau besteht aus einem Verbundestrich mit verschiedenartigen Bodenbelägen.

Die Fluchtbalkone bestehen aus einer Gitterrostlage die auf aus dem Rohbau auskragenden Stahlbetonkonsolen aufgelegt sind. Als Seitenschutz der Fluchtwege ist eine Brüstungskonstruktion aus horizontal angeordneten Aluminium Profilen auf vertikal durchlaufenden Tragprofilen vorhanden.

## C) ZUFAHRTEN UND VERKEHRSWEGE
C) ZUFAHRTEN UND VERKEHRSWEGE

Die Baustellenzufahrt erfolgt über die Blezingerstraße an die zentrale Baustelleneinrichtungsfläche. Hier sind Personalaufenthaltsbereiche, Materialcontainer und allgemeine Lagerflächen für alle Gewerke angeordnet.

Je Bauabschnitt wird eine zentrale vertikale Erschließung als Treppenturm mit Gerüstaufzug an der Fassade angeordnet. Er stellt für den jeweiligen Bauabschnitt den ausschließlichen Einbringort und Mitarbeiterzugang dar. In der Nähe der vertikalen Erschließung ist nur eine begrenzte Materiallagerfläche vorgesehen. Der Antransport der Materialien von der zentralen Baustelleneinrichtungsfläche über den Gerüstaufzug hat so zu erfolgen, dass der Schulbetrieb nicht gestört wird. Es ist vorgesehen, den Materialtransport außerhalb der Schulzeiten für den jeweiligen Bearbeitungsabschnitt einzubringen. Die Materialdisposition ist darauf abzustimmen, dass die Materialien in kleineren Einheiten in das Gebäude eingebracht werden.

Der direkt an den Treppenturm und Gerüstaufzug angrenzende Klassenraum wird geschossweise als Zwischenlager, Raum für Kleinmaterial und als Aufenthaltsraum zur Verfügung gestellt. Von dort erfolgt raumweise die Materialverteilung außerhalb der Schulzeiten an den Einbauort.

Der AN hat beim An- und Abtransport von Materialien alle für die Verkehrssicherung und Verkehrsregelung erforderlichen Maßnahmen unter seiner Verantwortung durchzuführen. Fahrbahn und Fahrbahnränder der Straßen und Zufahrten sind vor Verunreinigungen und Beschädigungen zu schützen.

An- und Abtransporte zur bzw. von der Baustelleneinrichtungsfläche sind nur über den beschriebenen Weg möglich. Für Materialanlieferung zur allgemeinen BE-Fläche hat der teilweise parallel verlaufende Fußgänger- und Radverkehr absoluten Vorrang. Auf der Zufahrt und der Baustelleneinrichtungsfläche ist maximal Schrittgeschwindigkeit zulässig.

Der Baustellenzugang für Mitarbeiter erfolgt ausschließlich über den Bauaufzug bzw. den Treppenturm. Ein Zugang über das Gebäude ist nicht vorgesehen.

## D) LAGERFLÄCHEN
D) LAGERFLÄCHEN

Teile der nördlichen Außenanlagen dienen als Liefer- und Lagerfläche der Baumaßnahme. Lager- und Arbeitsflächen sind nur im Bereich der ausgewiesenen Baustelleneinrichtung vorhanden. Beim Wechsel von BA3 zu BA4 ist vorgesehen, dass die allgemeine Baustelleneinrichtung umgesetzt wird, zumindest Sanitär-, Material- und Personalcontainer können in den Bereich des BA5 umgesetzt werden.

Die an der Baumaßnahme beteiligten Firmen teilen sich bis zum Abschluss der Sanierungsarbeiten die Baustellenzufahrten, die WC-Anlagen und die zentralen Liefer- und Lagerflächen.

Materialien und Werkzeuge dürfen in Aufenthaltsbereichen der Schüler und Verkehrsbereichen (Innenhof, Zuwegung, Parkplätze) nicht gelagert werden. Lagerorte sind ausschließlich die zentrale Baustelleneinrichtungsfläche bzw. das Zwischenlager in jedem Geschoss am Gerüstaufzug.

## ENDE DER BAUBESCHREIBUNG

## MASSNAHMENBESCHREIBUNG DER BODENBELAGSARBEITEN

## E) ALLGEMEINER UMFANG DER BAUARBEITEN
E) ALLGEMEINER UMFANG DER BAUARBEITEN

In einem ersten Ausschreibungspaket wurden die Bauabschnitt 1 und 2 vergeben. Die Ausführung des BA1 wurde Anfang des Jahres abgeschlossen, die Ausführung des BA2 sollen Anfang 2027 abgeschlossen werden.

Die Bauabschnitte 3, 4 und 5 sind Teil dieser Ausschreibung und sollen im Februar 2027 beginnen.

Die Fassadenbauarbeiten beschränken sich im Wesentlichen auf die energetische Sanierung mit Erneuerung der Fensterebene. Sie sieht den Austausch der Holzaluminium-Fensterelemente durch Aluminium Pfosten- Riegel- Fassaden vor.

Die bestehenden Fluchtbalkone und der bestehende Innenausbau bleiben weitgehend ohne weitere Bearbeitung erhalten. Es wird an der farblich beschichteten Sichtbetonfassade keine Änderung oder Überarbeitung vorgenommen.

Zum Innenraum endet die Bearbeitungsgrenze für die Fassadensanierung auf der Außenseite der Stahlbetonstützen.
Lediglich die für die Fassadensanierung notwendigen Installationen werden im Gebäudebestand verzogen.

Sämtliche Innenausbauten wie Bodenbeläge, abgehängte Decken und Trennwände bleiben weitesgehend erhalten. Nur im Anschluss an die Fassade werden diese zurückgebaut und nach Fassadensanierung ergänzt.

Der Unterzug erhält im Anschlussbereich der Fassade eine Innendämmung.

Die Dachsanierung ist nicht Teil der Gesamtmaßnahme.

Die Außenanlagen und die Sockelzone des Gebäudes bleiben unbearbeitet und im Bestand erhalten. Eine Bauwerksabdichtung der Sockelzone von außen wird nicht nachgerüstet. Im Erdgeschoss werden auf der Raumseite im Bereich der Fassade Vorkehrungen zur Vermeidung aufsteigender Feuchtigkeit vorgenommen. Im Bereich der drei Hauptzugänge werden Anpassarbeiten der Pflasterbeläge an die neuen Windfangelemente ausgeführt. In den Eingangsbereichen wird die bestehende abgehängte Decke außen gegen eine neue Decke ausgetauscht.

Aufgrund der Einschränkungen der Zugänglichkeit auf der Außenseite durch die vorhandenen Fluchtbalkone erfolgt die Sanierung ohne Gerüststellung von der Raumseite aus.

Die Erschließung des Gebäudes erfolgt über einen Gerüstturm je Bauabschnitt. Der Gerüstturm fasst eine Personal- und Lastenaufzug sowie eine zweiläufige Gerüsttreppe. Somit kann der Materialtransport vertikal in die drei Geschossebenen erfolgen.

Aufgrund der Betonfertigteil-Brüstung, welche nicht entfernt wird, wird durch den AN Metallbau raumseitig ein Hochhubwagen (Hub = 1500 mm, Traglast bis zu 1,5 t) inkl. Podest und Rampe gestellt, welcher das Material vom Auszug bzw. dem Gerüstturm auf den Fertigboden der Geschosse absenkt.

## F) ABSCHNITTSWEISE BEARBEITUNG
F) ABSCHNITTSWEISE BEARBEITUNG

Der Fassadenaustausch erfolgt vollständig unter laufendem Schulbetrieb. Die Arbeiten sind kontinuierlich über die gesamte Bauzeit geplant. Sie werden lediglich in Zeiten extremer Witterung mit Bauteiloberflächentemperaturen unter 5°C unterbrochen.

Die Änderung der Gebäudetechnik (ELT, Vorbereitung Heizung: Heizkreis), die Montage von außenliegendem Sonnenschutz und die Überarbeitung der Gebäudezugänge erfolgen zeitlich unabhängig vom Fassadenaustausch vornehmlich in den Schulferien.

Zur organisatorischen Unterteilung der Arbeiten ist die Unterteilung der Gesamtmaßnahme in fünf Bauabschnitte und zusätzlich jeweils geschossweise vorgesehen. Mit dieser Ausschreibung werden die Bauabschnitte 3 - 5 bearbeitet. Je Geschoss wird die Maßnahme in mehrere Montageabschnitte aufgeteilt. Es werden damit Bearbeitungsabschnitte gebildet, die für die jeweilige Bearbeitungszeit von der Schule teilweise beräumt werden.

Die nachfolgend beschriebene Abfolge stellt nochmals eine Zusammenfassung der Arbeitsschritte zur Verdeutlichung der Reihenfolge der Gewerkeleistungen dar. Die Leistungen des AN sind fett gedruckt und in GROßBUCHSTABEN hervorgehoben.

Vorbereitende Arbeiten je Bauabschnitt:

1. Herstellen der Flächen der Baustelleneinrichtung (baus. Baustelleneinrichtung)
2. Gerüst- und Aufzugstellung (baus. Gerüstbau)
3. Bauzäune aufstellen (baus. Gerüstbau)
4. Herstellen der Fassadengerüste (baus. Gerüstbau)

Vorbereitende Arbeiten je Geschoss:

5. Fluchtstege (Querholme) umbauen inkl. Herstellen der Einbringöffnung und Podeste (baus. Metallbau)

Vorbereitende Arbeiten je Montageabschnitt:

6. Schutzbeläge der Böden herstellen (baus. Abbruch)
7. Schutzbeläge der Dachflächen herstellen (baus. Abbruch)
8. Trennen und Rückbau der Elektroleitungen (baus. TGA)
9. Trennen und Entleeren der Heizungsinstallation (baus. TGA)
10. Seitenschutznetz auf Fluchtstegen (baus. Abbruch)
11. Witterungsschutz auf Fluchtstegen (baus. Abbruch)
12. Schutzlage Fluchtbalkon (baus. Abbruch)
13. Rückbau Flurdecken Paneel 100 (baus. Trockenbau)

Rückbauarbeiten je Montageabschnitt:

14. Rückbau des Estrichs inkl. Bodenbelag entlang der Fassade (baus. Abbruch)
15. Rückbau der Heizkörper (baus. Abbruch)
16. Rückbau der Deckenbekleidung inkl. Kabelpritsche entlang der Fassade (baus. Abbruch)
17. Rückbau Sonnenschutzanlagen und Sohlbänke (baus. Abbruch)
18. Rückbau der Brüstungsverkleidung (GKB-Verbundplatte mit EPS-Dämmung) inkl. Kabelkanal (baus. Abbruch)
19. Rückbau Systemtrennwände (baus. Abbruch)
20. Rückbau von raumseitigen Verdunkelungen (baus. Abbruch)
21. Rückbau Heizkörperverkleidung (baus. Abbruch)
22. Reinigt die STB-Bauteile im Anschlussbereich der Fassade (baus. Abbruch)

Fassadensanierung je Montageabschnitt:

23. Rückbau des Fensterelementes inkl. Anschlüssen (baus. Abbruch)
24. Reinigen und Vorbereiten des Rohbaus (baus. Metallbau)
25. Montage der Pfosten-Riegel-Fassadenprofile (baus. Metallbau)
26. Herstellung der Bauwerksanschlüsse (baus. Metallbau)
27. Einbau der Verglasungen und Einsatzelemente (baus. Metallbau)

Nacharbeiten je Montageabschnitt:

28. Fertigstellung der Brüstungsbekleidung (baus. Metallbau)
29. Herstellen der Trennwandanschlüsse inkl. Anstrich (baus. Trockenbau)
30. Montage des Brüstungskanals (baus. Metallbau)
31. Montage der Blendschutzanlagen (baus. Metallbau)
32. Elektroinstallation Blendschutzanlage (baus. TGA)
33. Anschluss Fensterantriebe und Blendschutz (baus. TGA)
34. Heizungsinstallation (baus. TGA)
35. Herstellung raumseitige Dämmung im Sturzanschluss inkl. Anstrich (baus. Trockenbau)
36. Wiederherstellung der Deckenbekleidung v.a. Flur (baus. Trockenbau)
37. Montage Des Estrichs (baus. Estrichleger)
38. MONTAGE DES BODENBELAGS (LEISTUNG BODENLEGER)
39. Rückbau/Umbau Schutzmaßnahmen (baus. Abbruch)
40. Fassadenreinigung (baus. Metallbau)
41. Endreinigung (baus. Bauendreinigung)

Nacharbeiten je Geschoss:

42. Montage Sohlbänke, Sturzbekleidung, Vogelschutz (baus. Metallbau)
43. Montage Sturzbekleidung (baus. Metallbau)
44. Montage Sonnenschutzanlagen (baus. Sonnenschutz)
45. Anschluss Sonnenschutzanlagen außen (baus. TGA)
46. Rückbau Sohlbank Flachdach (Leistung Abbruch)

Nach Abschluss der Arbeiten eines Bauabschnitts:

47. Umbau Gerüst und Aufzug in den nächsten Bauabschnitt (baus. Gerüstbau)

Außerdem Überarbeitung des Eingangsbereichs (vsl. Sommerferien 2027 + 2028)

Die Überarbeitung des Eingangsbereich soll parallel zur Montage der Pfosten-Riegel-Fassade in den Klassenräumen erfolgen. Der Mehraufwand für den Einsatz von mehr Personal, Material, Werkzeug etc. ist mit einzukalkulieren.

48. Rückbau des Windfangs inkl. Anschlüssen (baus. Abbruch)
49. Rückbau der angrenzenden Fassadenelemente (baus. Abbruch)
50. Abbruch Brüstungselemente und Bodenplatte Windfang (baus. Rohbau)
51. Herstellung Bodenplatte Windfang neu (baus. Rohbau)
52. Montage der Fassadenelemente (baus. Metallbau)
53. montage der Trennwandanschlüsse (baus. Trockenbau)
54. Montage der Rundbogenschiebetür (baus. Türanlage)
55. Anschluss der Türanalge (baus. TGA)
56. Montage des Estrichs Windfang (baus. Estrichleger)
57. MONTAGE BODENBELAG IM ANSCHLUSS AN WINDFANG (LEISTUNG BODENLEGER)

Außerdem Überarbeitung Fensterelemente Untergeschoss im Anschluss an BA 5:

58. Rückbau Bodenaufbau innen und außen (baus. Abbruch)
59. Rückbau Deckenbekleidung (baus. Trockenbau)
60. Rückbau der Fensterelemente inkl. Anschlüssen (baus. Abbruch)
61. Montage der Fensterelemente inkl. Markisenanlage (baus. Metallbau)
62. Elektroinstallation und Aufschalten der Markise (baus. TGA)
63. Heizungsinstallation (baus. TGA)
64. Herstellung raumseitige Dämmung in der Laibung (baus. Trockenbau)
65. Wiederherstellung der Deckenbekleidung (baus. Trockenbau)
66. Montage des Estrichstreifens (baus. Estrich)
67. MONTAGE BODENBELAG (LEISTUNG BODENLEGER)
68. Fassadenreinigung (baus. Metallbau)
69. Endreinigung (baus. Bauendreinigung)

## G) VORGESEHENER BAU- UND MONTAGEABLAUF
G) VORGESEHENER BAU- UND MONTAGEABLAUF

Die allgemeine Baustelleneinrichtung sowie die Baustellenzufahrt sind im Bereich nordöstlicher Zufahrt Blezingstraße geplant. Für die Stellung von Material- und Personalcontainern sowie für die Materiallagerung werden Außenanlagenflächen provisorisch befestigt und abgegrenzt.

Für den Abtransport und die Einbringung von Materialien und als Personalzugang werden je Bauabschnitt ein vertikaler Erschließungskern bestehend aus Gerüstplattformen; Gerüstaufzug und Treppenturm errichtet.

Um den Erschließungskern wird gegenüber dem Schulhof ein begrenzter Materiallagerbereich mit Bauzäunen abgegrenzt. Der Materialtransport von der allgemeinen Baustelleneinrichtungs- und Lagerfläche zur Lagerfläche am Erschließungskern erfolgt über die vorhandenen Wege und Pausenflächen ausschließlich außerhalb der Unterrichtszeiten vor 7:45 Uhr und nach 16:00 Uhr. Die Hauptzugänge des Gebäudes sind ununterbrochen frei zu halten. Stell- und Fahrflächen der Feuerwehr sind ebenfalls freizuhalten.

Für die Materialeinbringung und -entsorgung in das Gebäude wird am Erschließungskern in jeder Ebene ein Fassadenelement ausgebaut. Für die Dauer der Bauzeit wird die Öffnung mit einer Bautür verschlossen. Der dahinterliegende Klassenraum dient je Bearbeitungsabschnitt zur Geräte- und Materiallagerung und als kurzzeitiger Aufenthaltsbereich für Monteure. Aufgrund der vorhandenen Massivbrüstung ist auf der Raumseite zusätzlich ein Podest und ein Hochhubwagen für den Materialtransport auf OKFF notwendig.

Der Gerüstaufzug (Bühneninnenmaß ca. 3,0x1,40m, Belastung 1.500kg) mit Treppenturm und Plattformen zur Materiallagerung ist durch den AN Gerüstbau zu stellen und nach Fertigstellung eines Bauabschnitts in den nächsten Bauabschnitt umzusetzen. Die Einbringöffnung vom Bauaufzug in das Gebäude besitzt eine Größe von BxH ca. 2,00 x 2,40m und wird bauseits hergestellt.

Die vor den Fassaden angeordneten Fluchtwege dienen für raumseitige Arbeiten als Absturzsicherung.

Der Austausch der Fassaden erstreckt sich jeweils über den gesamten Montageabschnitt für alle erforderlichen Arbeiten bis zur Fertigstellung. Aus organisatorischen Gründen des Schulbetriebs können die Arbeiten der nächsten Ebene erst nach Fertigstellung der vorherigen Ebene und nach Umzug der Unterrichtsklassen beginnen.

## H) BESONDERE HINWEISE UMBAU UNTER LAUFENDEM BETRIEB
H) BESONDERE HINWEISE UMBAU UNTER LAUFENDEM BETRIEB

Die Baustelle befindet sich am Rande eines Mischgebietes. Gemäß den Bestimmungen der Allgemeinen Verwaltungsvorschrift (AVwV) zum Schutz gegen Baulärm - Geräuschimmissionen gelten die Immissionsrichtwerte:
- tagsüber 60 dB (A)
- nachts 45 dB (A)

Wenn Leistungen während der Unterrichtszeit auszuführen sind, ist darauf zu achten, dass die Ausführung der Leistung nicht mit unnötiger Lärmbelästigung einhergeht. Lärmintensive Arbeiten sind außerhalb der Schulzeiten auszuführen. In der Regel findet Unterricht zwischen 8:00 und 13:00 Uhr statt.
Während der Prüfungszeiträume April, Mai und Juni ist besonders Rücksicht auf den Schulbetrieb zu nehmen. Die Arbeiten sind in diesem Zeitraum in enger Abstimmung mit der Bauleitung und dem Nutzer auszuführen.

Kommunikation z.B. per Telefon ist so zu führen, dass ebenfalls keine Störung der Nutzer auftritt. Radios u. ä. Medienabspielgeräte sind während der Betriebszeiten der Schule untersagt.

Der Dienst- und Schulbetrieb darf weitestgehend durch die Maßnahme nicht beeinträchtigt werden. Rettungswege dürfen nicht verstellt bzw. dauerhaft blockiert werden, Fluchtwege müssen jederzeit im vollen Querschnitt benutzbar sein.

Die in diesem LV genannten Arbeiten erfolgen unter laufendem Schulbetrieb sowohl des Gebäudes als auch des gesamten Areals.

Der Materialtransport von der allgemeinen Baustelleneinrichtungs- und Lagerfläche zur Lagerfläche am Erschließungskern erfolgt über die vorhandenen Wege und Pausenflächen ausschließlich außerhalb der Unterrichtszeiten vor 7:45 Uhr und nach 16:00 Uhr bzw. in Abstimmung mit der Bauleitung und Schule.

Beeinträchtigungen durch Lärm, Staub und sonstigem sind auf das Unumgängliche zu beschränken.

Alle Öffnungen am Gebäude sind generell nach Beendigung der täglichen Arbeit gegen Witterungseinflüsse und Einbruch zu verschließen. Die Klassenraumtüren im Arbeitsbereich dienen während der Sanierungsmaßnahme als Zugangsschutz von außen in die Flure.

Hinsichtlich der Arbeitssicherheit ist der Auftragnehmer für den auf ihn übertragenen Teilbereich der Baumaßnahmen verantwortlich. Er hat die von ihm beherrschbaren Gefahren auszuschließen, für Ordnung auf seiner Arbeitsstelle zu sorgen und die Sicherheit seiner Beschäftigten zu gewährleisten.

Brandmeldeanlage:

Das gesamte Gebäude besitzt eine Brandmeldeanlage. Der Hausmeister kann einzelne Rauchmelder im Arbeitsbereich von 7.00 - 16.00 Uhr auf Hinweis des Auftragnehmers ausschalten. Sollte ein solcher Hinweis durch den Auftragnehmer unterbleiben und ein Feuerwehreinsatz ausgelöst werden, gehen die entstehenden Kosten zu Lasten des Auftragnehmers.
Ein Antrag auf Abschaltung der Anlage ist mit einem Vorlauf von mind. 2 Tagen zu stellen.

## I) BESONDERE HINWEISE DURCH DIE ANFORDERUNG SONDERBAU / SCHULE
I) BESONDERE HINWEISE DURCH DIE ANFORDERUNG SONDERBAU / SCHULE

Während der Ausführung der Bauarbeiten ist besondere Sorgfalt auf die Einhaltung der organisatorischen vorbeugenden Brandschutzmaßnahmen zu legen. Insbesondere sind folgende Maßnahmen zwingend zu beachten:

An oder in der Nähe von Arbeitsplätzen dürfen nur leicht entzündbare, brandfördernde oder selbstentzündliche Stoffe nur kurzzeitig lagern, die für den Fortgang der Arbeiten zwingend erforderlich sind. Alle diese Stoffe sind nach Beendigung der Arbeiten werktäglich zu entfernen und an der zentralen BE-Fläche zu lagern.

Feuerlöscheinrichtungen in ausreichender Anzahl und mit geeignetem Löschmittel sind für die eigenen Arbeiten stets bereitzuhalten. Alle Feuerlöscheinrichtungen des AN müssen geprüft und funktionstüchtig sein.

Auf Baustellen ist für jede Arbeit mit Brandgefährdung pro eingesetztes Arbeitsmittel ein Feuerlöscher entsprechender Brandklasse mit mindestens 6 LE bereitzuhalten. Durch die besondere Gefährdung im Sonderbau und durch die laufende Nutzung sind darüber hinaus an zentralen Stellen weitere Feuerlöscher bereitzuhalten. Alle Mitarbeiter sind in der Bedienung der Feuerlöscher zu unterweisen. Diese Unterweisung ist regelmäßig zu wiederholen.

Bei Arbeiten mit offenem Feuer (z.B. Brenner), Funkenflug (z.B. Trennschneider) oder sonstiger Feuergefährdung bzw. der Gefährdung durch Schwelbrände sind mindestens 3 Stunden vor Ende der Arbeitszeit zu beenden. Durch den AN haben eigenverantwortlich zusätzliche Überprüfungen durch Brandwachen zu erfolgen.

## K) SCHNITTSTELLEN MIT ANDEREN GEWERKEN
K) SCHNITTSTELLEN MIT ANDEREN GEWERKEN

Die generellen Schnittstellen der einzelnen Gewerke sind wie folgt geplant:

GERÜSTBAUARBEITEN / BAUSTELLENEINRICHTUNG:
Der AN Gerüstbau erstellt den vertikalen Erschließungskern mit Gerüstplattform, Bauaufzug und Treppenturm und bindet diese an den Rohbau an. Nach Fertigstellung eines Bauabschnitts setzt der Gerüstbauer den Erschließungkern an den nächsten Bauabschnitt um.
Der AN Gerüstbau richtet in der Außenanlage einen allgemeinen Lagerbereich her und grenzt diesen mit Bauzaun ab. Ebenfalls den Untergrund für den Erschließungskern (Gerüstturm) im Grünbereich herzustellen.

RÜCKBAUARBEITEN:
Der AN Rückbau legt als Schutz des bestehenden Bodenbelags Vlies bzw. Bautenschutzmatten als Laufwege und entlang der Fassade aus und schützt die bestehenden Innentürzargen.
Der AN Rückbau erstellt je Montageabschnitt Seitenschutznetz und Witterungsschutz.

Der AN Rückbau demontiert und entsorgt:
- die abgehängte Decke entlang der Fassade
- die außenliegenden Sonnenschutzraffstore
- innenliegende Verdunkelungsanlagen
- innenliegende Einbauten (z.B. Heizkörperverkleidungen in naturwissenschaftlichen Räumen)
- die bestehenden Holzalufensterelemente incl. Verblechungen
- die Innendämmung im Bereich der Fertigteilbrüstung
- vorhandene Wandanschlüsse STB-Stütze / Fassade
- den Estrich inkl. Bodenbelag entlang der Fassade
- die bestehenden Heizkörper (vorab Stilllegung durch Installateur)
- reinigt die STB-Bauteile im Anschlussbereich der Fassade

METALLBAUARBEITEN:
Für den Transport vom Bauaufzug über den durch die Brüstung bedingten Höhenunterschied in das Gebäude liefert der AN Metallbau ein Podest und einen Hochhubwagen. Das Podest inkl. Hochhubwagen wird je Bauabschnitt 2x Geschossweise umgesetzt.

AN Metallbau:
- demontiert und montiert im Vorfeld der eigentlichen Metallbauarbeiten abschnittsweise die Fluchtbalkonanlage im Bereich der vertikalen Erschließungskerne für den Gerüstaufbau.
- demontiert das Fassadenelement im Bereich des vertikalen Erschließungskerns und montiert die Bautür
- montiert die neue Fassade incl. Einsatzelemente, Antriebe, Innensonnenschutz und Öffnungsüberwachung
- liefert die Verkabelung der Antriebe Flügel, Innensonnenschutz und Öffnungsüberwachung
- liefert und montiert den Brüstungskanal horizontal und vertikal (im Bereich Fluchtfenster) ohne Installation
- Liefert die Blechfensterbank außen und den Gitterrost oben als Übergang zur Betonschürze

HEIZUNGSINSTALLATION:

Der AN Heizungsbau:
- Entleert die bestehende Heizungsanlage abschnittsweise
- demontiert die vorhandenen Stellantriebe
- trennt und verschließt vorhandene Heizleitungen im Bereich der abgehängten Decke
- montiert neue Heizkörper und schließt diese im Bereich der abgehängten Decke an die bestehende Heizleitung an
- Verlegt in der Ebene 3 einen neuen Heizkreis
- Öffnet und schließt die abgehängte Decke für die eigene Leistung
- Montiert die bestehenden Stellantriebe auf die neuen Heizkörper inkl. Kabelverzug

ELEKTROINSTALLATION:

Der AN Elektro:
- stellt und unterhält einen Baustromverteiler im Bereich der Baustelleneinrichtung und einen Baustromverteiler im Bereich der vertikalen Erschließung (incl. Umsetzung je Bauabschnitt).
- trennt die vorhandenen Installationen an der Fassade vom Netz
- demontiert wiederzuverwendende Bauteile bzw. baut wiederzuverwendende Kabel zurück (z.B. EDV)
- Installiert neue Steckdosen und EDV Dosen inkl. Anschluss in die bauseitigen Brüstungskanäle der Fassade
- Verlegt die bauseits gestellten Kabel (5m ab Fassade) im Bereich der abgehängten Decke zum Verteiler/ Steuereinheit je Raum
- Liefert und montiert den Verteiler- / Steuerkasten incl. Komponenten
- Legt Kabel auf und nimmt Anlage in Betrieb
- Bindet die Öffnungsmeldung in die GLT ein
- Bindet sonstige Bauteile elektrisch an (z.B. Eingangsschiebetüren)

SONSTIGE GEWERKE:
- der AN Sonnenschutz montiert Sonnenschutzmarkiesen in der äußeren Fluchtbalkonebene incl. Befestigungskonsolen und Kabeldurchführung nach innen
- der AN Rohbau erstellt Deckendurchbrüche und Bodenplatten im Bereich der Haupteingänge und überarbeitet die Außenanlage in diesem Bereich
- der AN Trockenbau erstellt die raumseitige Innendämmung an der Rohdecke begleitend zur Fassade
- der AN Trockenbau erstellt die raumseitigen Trennwandanschlüsse an die Fassade begleitend zur Fassade
- der AN Rundbogenschiebetüren an den drei Haupteingängen liefert und montiert die Rundbogenschiebetüren und integriert diese in die Fassade des AN Metallbau
- der AN Schlosserarbeiten erstellt die neue abgehängte Decke im Außenbereich vor den Haupteingängen
- der AN ESTRICHARBEITEN erstellt den Anschluss an den bestehenden Estrich und an die neue Fassade

## ENDE DER MASSNAHMENBESCHREIBUNG BODENBELAGSARBEITEN

## ERGÄNZUNG DER ANGEBOTSANFORDERUNG
ERGÄNZUNG DER ANGEBOTSANFORDERUNG

In diesem Leistungsverzeichnis verwendete Einheiten
cm  Zentimeter
cm2  Quadratzentimeter
d  Tag
h  Stunde
Jr  Jahr
kg  Kilogramm
km  Kilometer
km2  Quadratkilometer
kwh  Kilowattstunde
l  Liter
m  Meter
m2  Quadratmeter
m3  Kubikmeter
Mt  Monat
psch  Pauschal
St  Stück
t  Tonne
Wo  Wochen
md  m x Tag
mMt  m x Monat
mWo  m x Woche
m2d  m2 X Tag
m2Mt  m2 x Monat
m2Wo  m2 x Woche
m3d  m3 x Tag
m3Mt  m3 x Monat
m3Wo  m3 X Woche
Sth  Stück x Stunde
std  Stück x Tag
StMt  Stück x Monat
StWo  Stück x Woche
St/M  Stück pro Monat
St/J  Stück pro Jahr
Ende der Ergänzung der Angebotsanforderung

## 036 Bodenbelag BA 3-5
Datum: 17.09.2026

### 01 BODENBELAGSARBEITEN

*Hinweis: BESONDERER HINWEIS ABSCHNITTWEISE BEARBEITUNG*
Die Sanierung erfolgt abschnittsweise. Je Abschnitt sind 4 – 8 Räume zu bearbeiten.
Folgende Abschnitte sind vorgesehen:
- 3.BA – Ebene 3: 3 Abschnitte
- 3.BA – Ebene 2: 4 Abschnitte
- 3.BA – Ebene 1: 4 Abschnitte
- 4.BA – Ebene 3: 3 Abschnitte
- 4.BA – Ebene 2: 3 Abschnitte
- 4.BA – Ebene 1: 3 Abschnitte
- 5.BA – Ebene 1: 5 Abschnitte
- UG - Ebene 0: 1 Abschnitt

Aufgrund der abschnittsweisen Sanierung ist zwischen Fertigstellung eines Abschnittes und Beginn des darauffolgenden Abschnittes mit Unterbrechungen und tageweisen Einsätzen zu rechnen.

Hinweis: Parallel zur raumweisen Sanierung ist für die Sommerferien 2027 die Überarbeitung des Eingangsbereichs B vorgesehen. In den Sommerferien 2028 erfolgt außerdem die Überarbeitung des Eingangsbereich A.
Es ist für die Zeit der Sommerferien 2027 und 2028 ausreichend Personal vorzusehen.

*Hinweis: MASSNAHMENBESCHREIBUNG BODENBELAGSARBEITEN*
Im Zuge der Fassadensanierung wird vom AN Abbruch der bestehende Estrich im Anschluss an die Fassade bis auf den Rohboden zurückgebaut. Nach der Montage der neuen Fassade bleibt ein Streifen von im Mittel 375 mm Breite welcher mit Estrich verfüllt wird. Die Länge des Streifens beträgt in der Regel 8.400 mm von Trennwand zu Trennwand. Zwischen den Rohbaustützen wird ein Fassadenelement eingebaut. Je nach Raum, hat ein Raum 1 bis 3 Fassasdenelemente. Bauabschnitt 3-5 hat insgesamt 185 Stück Fassadenelemente.

Die Estricharbeiten führt der AN Estrich aus. In Ebene 3 und 2 wird Epoxidharzestrich verwendet, in Ebene 1 kommt Zementestrich zum Einsatz. Der AN Estrich schneidet den Bodenbelag auf ca. 100 mm hinter Abbruchkante Estrich zurück.
Innerhalb der Streifen werden die Konsolen der Heizkörper auf dem Rohboden befestigt sowie die Heizleitungen verlegt.
An den Flanken ist der Estrich gegen die Fassade und an den bestehenden Estrich angeschlossen.
Zur Herstellung eines sauberen Übergangs zum Bestand ist der bestehende Bodenbelag ggf. vom AN Bodenbelag nochmal zurückzuschneiden.
Der Bodenbelag ist im Mittel in einer Streifenbreite von 475mm auf dem bestehenden und neuen Estrich einzubauen. Je Fassadenelement entspricht das ca. 4,0 m².

Der Übergang von bestehenden zu neuem Estrich ist im EG durch den AN Bodenbelagsarbeiten zu verharzen und kraftschlüssig zu verbinden. Anschließend ist der Estrich vorzubereiten und der Bodenbelag zu verlegen. Der Bodenbelag ist an die Rohbaustützen, Heizkörperinstallationen und an die neue Fassade sauber anzuarbeiten. An den Trennwänden ist eine Sockelleiste mit dem Bodenbelag anzubringen.

Siehe auch Bilddokumentation: 05 - 10

Die Ausführung der Arbeiten erfolgt in Teilabschnitten gemäß BESONDERER HINWEIS ABSCHNITTWEISE BEARBEITUNG.

Je Abschnitt sind die bestehenden Bauteile durch Schutzmaßnahmen gegen Verschmutzung gemäß Positionsbeschrieb zu schützen.

Der Materialtransport erfolgt über den Gerüstturm in den temporären Lagerraum. Von dort ist das Material über die Flure in die Abschnitte zu transportieren. Der Gerüstturm wird jeweils einmal pro Bauabschnitt an den Stirnseiten des Gebäudes gestellt. Es ist zu beachten, dass der Materialtransport für den letzten Abschnitt der Ebenen 2 und 3 vor Fertigstellung und Verschluss der Einbringöffnung zu erfolgen hat. Der Materialtransport hat ca. 4 Wochen vor Beginn der Bodenbelagsarbeiten des letzten Abschnitt zu erfolgen.
Siehe auch Pläne: 22102_FP_7000_BE_Lageplan und 22102_FP_7005_BE_Konzept.

#### 01.01 BAUSTELLENEINRICHTUNG

**01.01.0001 MATERIAL-/ PERSONALCONTAINER**
Aufstellen und vorhalten von Material-/ Personalcontainern für das Eigene Gewerk, Anzahl nach eigener Erfordernis

Vorhaltung über die gesamte eigene Bauzeit.
Menge: 1,000 psch
DOK Din 276: 325

**01.01.0002 SCHUTZMAßNAHMEN AUFGEHENDE BAUTEILE**
Schutz des Brüstungspaneels (Aluminium) und der umliegenden aufgehenden Bauteile mit PE-Folie. Die Folie ist mit geeignetem Klebeband an Fassade bzw. Wandfläche zu befestigen und nach Fertigstellung abzubauen und zu entsorgen.

Je Abschnitt sind ca. 30 m2 Oberfläche zu schützen.
Je Raum:
- ca. 1,0 m2 Rohbau/Trennwand
- ca. 5,0 m2 Heizkörper und Fassade

Folienhöhe ca. 60cm

Schutzlage bestehend aus:
- Abdeckfolie HDPE mind. ca. 10 µm

Schutzvorrichtung mit einer Fläche von ca. 30 m² für einen Sanierungsabschnitt stellen und vorhalten.

Inkl. Vorhaltung über eigene Bauzeit je Sanierungsabschnitt. Nach Fertigstellung des Sanierungsabschnitts rückstandsfrei zurückbauen und entsorgen.

Abrechnung je Abschnitt. Bei größeren Abschnitten, mehr als 4 Räumen sind die Schutzmaßnahmen mit Faktor abzurechnen. Z.B. bei 8 Räumen sind 2 Stück Schutzmaßnahmen abzurechnen.
Menge: 37,000 St
DOK Din 276: 325

**01.01.0003 SCHUTZMASSNAHMEN BESTEHENDER BELAG**
Bodenbelag mit Filzbahnen abdecken, Überlappungen verkleben, die Abdeckung während der Ausführungszeit instand halten und nach Abschluss der Arbeiten entsorgen.

Durch das Vlies ist der Bodenbelag der Räume im Anschluss an die Schnittkante zu schützen. Tiefe Schutzstreifen ca. 1,0 m.
Breite Vliesrolle mind. 1,0 m.
Grammatur: ca. 250 g/m²
rutschfeste Ausführung
Ausführung nach gemeinsamer Festlegung mit der Bauleitung in Teilabschnitten.
Menge: 500,000 m2
DOK Din 276: 325

**01.01.0004 REVISIONSUNTERLAGEN**
Es liegt im Leistungsumfang des AN für alle zu erbringenden Bauteile und Konstruktionen, spätestens zur Beantragung der Abnahme die erforderlichen Revisionsunterlagen an den AG zu übergeben.

Diese sind insbesondere:
- Prüfzeugnisse (PDF)
- CE- Konformitätserklärungen (PDF)
- Produktdatenblätter (PDF)
- Wartungs- und Reinigungsrichtlinien (PDF)
- Bautagebuch (PDF)
- Bedienwerkzeuge von Einbauteilen
- Betriebsanleitungen

Die Unterlagen sind einfach digital per PDF zur Verfügung zu stellen. Es sind über den Inhalt Inhaltsverzeichnisse anzulegen.
Menge: 1,000 psch
DOK Din 276: 325

#### 01.02 VORBEREITENDE TÄTIGKEITEN

**01.02.0001 UNTERGRUND PRÜFEN**
Untergrund gemäß der Prüfpflichten auf Belegreife prüfen.

Je Bauabschnitt und Ebene eine Feuchtigkeitsmessung durchführen.

Prüfung für die Bereich:
- Klassenzimmer
- Flur
- Eingangsbereich

Insgesamt ca.:1000 m²

Untergrund ist in allen Bereich der bestehende und der ergänzte Estrich.
Menge: 1,000 psch
DOK Din 276: 325

**01.02.0002 ESTRICH KRAFTSCHLÜSSIG VERBINDEN**
Schwind-/Scheinfugen in mineralischem Estrich öffnen, Querschlitze setzen, sorgfältig saugen, Wellenverbinder einlegen und kraftschlüssig schließen mit Silikatgiessharz.

Sofortiges Abstreuen der noch feuchten Schicht im Überschuss mit Quarzsand.

Je Fassadenelement ist eine Fuge von ca. 8,0 m zu bearbeiten.
Menge: 665,000 m
DOK Din 276: 325

**01.02.0003 SCHADSTELLEN MIT FÜLLSPACHTEL VERFÜLLEN**
Einzelne Schadstellen und Ausbrüche (Tiefe bis 50 mm) mit Fußboden-Füllspachtel 3145 gefüllt mit Estrichsand oberflächenbündig verfüllen.

Maße im Durchschnitt: 10 X10 cm.
Menge: 50,000 St
DOK Din 276: 325

**01.02.0004 ÜBERSTAND RANDDÄMMSTREIFEN ABSCHNEIDEN**
Abschneiden des Überstandes des Randdämmstreifens aus PE-Schaum über OK Estrich inkl. Entsorgung.
Menge: 1595,000 m
DOK Din 276: 325

**01.02.0005 RÜCKBAU BESTEHENDER BODENBELAG, LFM**
Bauseits bestehenden Bodenbelag schneiden und Rückbauen inkl. entfernen der Klebereste und Untergrundreinigung. Vorbereitet für Voranstrich.

Bodenbelag aus Nadelvlies oder PVC

Schnitt circa in Flucht Hinterkante der STB-Stützen.

Breite Streifen Bodenbelag ca. 100 mm

Bodenbelag aufnehmen und entsorgen.

Hinweis: Es ist eine saubere Schnittkante herzustellen an die der neue Belag angearbeitet werden kann.
Menge: 1595,000 m
DOK Din 276: 325

**01.02.0006 UNTERGRUNDREINIGUNG, LFM**
Reinigen des Untergrundes von leichter Verschmutzung und haftungsmindernden Schichten, durch Reinigungsschliff und Absaugen.

Zur Herstellung eines verlegereifen Untergrundes für Bodenbelagsarbeiten.

Aufgenommene Stoffe sammeln und ordnungsgemäß entsorgen.

Breite zu reinigender Streifen: im Mittel ca. 475 mm
Menge: 1595,000 m
DOK Din 276: 325

**01.02.0007 VORANSTRICH AUFTRAGEN, LFM**
Vorstreichen von neuem, mineralischem Untergrund mit Kunstharz-Dispersion, zur Untergrundvorbereitung.

Breite Streifen: im Mittel ca. 475 mm
Menge: 1595,000 m
DOK Din 276: 325

**01.02.0008 UNTERGRUND SPACHTELN, LFM**
Vollflächiges Spachteln des Zementestrichs, mit zementärer Spachtelmasse, in Rakeltechnik und entlüften mit Stachelwalze, zur Herstellung belegreifer Untergründe für Bodenbelagsarbeiten.

Mittlere Dicke: 2 mm
Breite Streifen: im Mittel ca. 475 mm
Menge: 1595,000 m
DOK Din 276: 325

**01.02.0009 RÜCKBAU BESTEHENDER BODENBELAG, QM**
Bauseits bestehenden Bodenbelag schneiden und Rückbauen inkl. entfernen der Klebereste.

Bodenbelag aufnehmen und entsorgen.

Bodenbeläge:
- Kautschuk Noppen, ca. 30 m²
- Nadelvlies; ca. 400 m²

Hinweis: Es ist eine saubere Schnittkante herzustellen an die der neue Belag angearbeitet werden kann.
Menge: 430,000 m2
DOK Din 276: 325

**01.02.0010 UNTERGRUNDREINIGUNG, QM**
wie UNTERGRUNDREINIGUNG, LFM jedoch:

Abrechnung in m² für die Arbeiten in gesamten Räumen bzw. bei Ausbesserungsarbeiten ab Flächen größer 5,0 m², siehe auch Bilddokumentation: 13.
Menge: 460,000 m2
DOK Din 276: 325

**01.02.0011 VORANSTRICH AUFTRAGEN, QM**
Vorstreichen von neuem, mineralischem Untergrund mit Kunstharz-Dispersion, zur Untergrundvorbereitung.

Abrechnung in m² für die Arbeiten in gesamten Räumen bzw. ab Flächen größer 6,0 m².
Menge: 460,000 m2
DOK Din 276: 325

**01.02.0012 UNTERGRUND SPACHTELN, QM**
Vollflächiges Spachteln des Zementestrichs, mit zementärer Spachtelmasse, in Rakeltechnik und entlüften mit Stachelwalze, zur Herstellung belegreifer Untergründe für Bodenbelagsarbeiten.

Mittlere Dicke: 2 mm

Abrechnung in m² für die Arbeiten in gesamten Räumen bzw. ab Flächen größer 6,0 m².
Menge: 460,000 m2
DOK Din 276: 325

#### 01.03 BODENBELAG LIEFERN

**01.03.0001 BODENBELAG NADELVLIES, GRAU LIEFERN**
Liefern von textilem Bodenbelag aus Nadelvlies als Sonderanfertigung farblich passend zum Bestand.

Bestandsprodukt:
Bezeichnung: Nadelvlies Finett GT2000
Gesamtdicke: ca. 6,5 mm
Farbton: Farbe 6402

Diese Produkt ist nicht mehr lieferbar, weshalb eine Sonderfertigung als Nachbildung gefertigt werden muss.

Siehe auch Bilddokumentation: 09 - 10

Hinweis: Aus den Bauabschnitten 1-2 sind noch ca. 400 m² Nadelvlies, grau übrig. Diese werden bauseits zur Verfügung gestellt und sind vorerst zu verarbeiten.
Für die Bauabschnitte 3-5 werden noch ca. 870 m² benötigt. Dementsprechend wären ca. 470 m² zu liefern.
Jedoch sind die Mindestbestellmengen für Sonderfertigungen zu beachten. Entsprechend der Hersteller sind diese unterschiedlich. Es wird von einer Mindestbestellmenge von 500 m² ausgegangen. Die übrigen 200 m² sind dem AG zu übergeben und werden bauseits zur Reserve eingelagert.
Menge: 700,000 m2
DOK Din 276: 325

**01.03.0002 BODENBELAG PVC, MELIERT LIEFERN**
Liefern von homogenen Bodenbelag aus PVC, ohne Träger, farblich passend zum Bestand.

Bodenbelag geeignet für Stuhlrollen
Brandverhaltensklasse DIN EN 13501-1: Bfl-s1,
Rutschhemmung: min. R 9,
beständig gegen Chemikalien

Art der Nutzung: Klassenräume Physik und Chemie
Dicke: ca. 2,0 mm
Farbe: grau/blau marmoriert, gemäß Bestand.

Es ist anhand von Mustern der selbe bzw. ein identischer Bodenbelag auszuwählen.Bestandsprodukt: Hersteller: DLW Vinyl.

Siehe auch Bilddokumentation: 11
Menge: 85,000 m2
DOK Din 276: 325

**01.03.0003 BODENBELAG PVC, FLIESENOPTIK LIEFERN**
wie zuvor jedoch,

Fliesenformat: ca. 300 mm x 300 mm

Farbton: grau, gemäß Bestand

Siehe auch Bilddokumentation: 12
Menge: 50,000 m2
DOK Din 276: 325

#### 01.04 BODENBELAG VERLEGEN

**01.04.0001 BODENBELAG VERLEGEN INKL. KLEBEN, LFM**
Bodenbelag aus Kunststoff oder Textilien zuschneiden und auf vollflächig gespachtelten Untergrund, mit Dispersionskleber vollflächig kleben, inkl. Anarbeiten an den bestehenden Bodenbelag.
Anschließend anwalzen und ggfs. wiederholen. Unterhalb der Heizkörper ist der Bodenbelag mit Gewichten zu beschweren.

Verlegen der gelieferten Bodenbeläge:
- BODENBELAG NADELVLIES, GRAU LIEFERN, ca. 980 lfm
- BODENBELAG NADELVLIES, GRÜN LIEFERN, ca. 260 lfm
- BODENBELAG PVC, MELIERT LIEFERN, ca. 160 lfm
- BODENBELAG PVC, FLIESSENOPTIK LIEFERN, ca. 50 lfm
- BODENBELAG KAUTSCHUK, NOPPEN LIEFERN, ca. 40 lfm

Breite Streifen: im Mittel ca. 475 mm

Hinweise:
Aus den Bauabschnitten 1-2 sind noch ca. 400 m² Nadelvlies, GRAU übrig. Diese werden bauseits zur Verfügung gestellt und sind vorerst zu verarbeiten.
Nadelvlies, GRÜN und Kautschuk, Noppen wird bauseits zur Verfügung gestellt.
Menge: 1595,000 m
DOK Din 276: 325

**01.04.0002 BODENBELAG VERLEGEN INKL. KLEBEN, QM**
wie zuvor jedoch,

Abrechnung in m² für die Verlegung in gesamten Räumen bzw. Ausbesserungen ab Flächen größer 5,0 m², siehe auch Bilddokumentation: 13.

Verlegen der gelieferten Bodenbeläge:
- BODENBELAG NADELVLIES, LIEFERN, ca. 400 m²
- BODENBELAG KAUTSCHUK, NOPPEN LIEFERN, ca. 60 m²
Menge: 460,000 m2
DOK Din 276: 325

**01.04.0003 BODENBELAG PVC, VERSCHWEISSEN**
Thermisches verschweißen des Bodenbelags zum Bestand mit Schweißschnur, Farbton gemäß Bodenbelag inkl. Vorbereitung des Bestandsbelag und Nachbereitung der Schweißnaht.
Menge: 200,000 m
DOK Din 276: 325

**01.04.0004 TEPPICHSOCKELLEISTEN ANBRINGEN**
Im Bereich der Raumtrennwände sind Teppichsockelleisten als Randabschluss zur Wand anzubringen und mit Teppichboden-Streifen in vorgenannter Qualität auszuführen.

Befestigungsart: mit Leistenklebeband 3007

Höhe: ca. 57 mm
Menge: 500,000 m
DOK Din 276: 325

**01.04.0005 BODENBELAG ANARBEITEN, HEIZKÖRPERINSTALLATIONEN**
Bodenbeläge an Heizkörperinstallation dicht anarbeiten.

Es ist darauf zu achten, dass ausreichend Abstand zu den aufgehenden Bauteilen gelassen wird, damit der Bodenbelag spannungsfrei verlegt ist. Die Temperaturausdehnung der unterschiedlichen Bodenbeläge ist dabei zu beachten.

Es sind keine Abdeckungen vorgesehen.

Heizkörperinstallationenje Fassadenelement:
- bis zu 10 Stk. Standkonsolen
- 4 Stk. Heizungsrohre, Rohrdimension: DN15

Siehe auch Bilddokumentation: 05 - 07

Abrechnung je Stk. Fassadenelement.
Menge: 185,000 St
DOK Din 276: 325

**01.04.0006 BODENBELAG ANARBEITEN, ROHBAUSTÜTZE UND FASSADE**
Bodenbeläge an Rohbaustütze und Fassade dicht anarbeiten. Beidseitig ist der Bodenbelag auszuklinken, da der Fassadenpfosten gegenüber der Rohbaustütze zurückspringt.

Siehe Planunterlage: 22102_FP_7204_UE_Horizontalschnitte_Standard, Horizontalschnitt Brüstungsbereich.

Siehe auch Bilddokumentation: 05 - 07

Es ist darauf zu achten, dass ausreichend Abstand zu den aufgehenden Bauteilen gelassen wird, damit der Bodenbelag spannungsfrei verlegt ist. Die Temperaturausdehnung der unterschiedlichen Bodenbeläge ist dabei zu beachten.

Ausführung ohne Teppichsockelleiste.

Pro Fassadenelement sind ca. 10,0 m Bodenbelag anzuarbeiten.

Abrechnung je Fassadenelement.
Menge: 185,000 St
DOK Din 276: 325

**01.04.0007 BODENBELAG ANARBEITEN, RUNDBOGENSCHIEBTÜR**
Bodenbelag BODENBELAG KAUTSCHUK, NOPPEN LIEFERN an die Rundbogenschiebetür im Halbkreis anarbeiten.

Siehe auch Planunterlage: 22102_FP_8820_DTV_Windfang

Radius Rundbogenschiebetür: ca. 2,0 m
Bogenlänge Halbkreis: ca. 6,2 m
Menge: 2,000 St
DOK Din 276: 325

#### 01.05 NACHBEARBEITUNG

**01.05.0001 ERSTPFELGE**
Erstpflege von Bodenbelägen im Innenbereich, unter Beachtung der Reinigungs- und Pflegeempfehlung des Belagherstellers.

Die Erstpflege ist vor Abnahme durchzuführen.
Menge: 1400,000 m2
DOK Din 276: 325

#### 01.06 STUNDENLOHNARBEITEN

*Hinweis: HINWEIS STUNDENLOHNARBEITEN*
Der Auftragnehmer hat über Stundenlohnarbeiten arbeitstäglich Stundenlohnzettel in zweifacher Ausfertigung einzureichen. Diese müssen außer den Angaben nach § 15 Abs. 3 VOB/B enthalten:

-  das Datum
-  die Bezeichnung der Baustelle
-  die genaue Bezeichnung des Ausführungsortes innerhalb der Baustelle
-  die Art der Leistung
-  die Namen der Arbeitskräfte und deren Berufs-, Lohn- und Gehaltsgruppe
-  die geleisteten Arbeitsstunden je Arbeitskraft, ggf. aufgegliedert nach Mehr-, Nacht-, Sonntags- und Feiertagsarbeit, sowie nach im Verrechnungssatz nicht enthaltenden Erschwernissen
-  die Gerätekenngrößen
-  Beschreibung der geleisteten Arbeiten
-  die verarbeiteten Materialien, Produkte und Stoffe

Vor Durchführung der Stundenlohnarbeiten ist der Umfang der Leistung incl. den anfallenden Stoffkosten zu schätzen und beim AG die Genehmigung zur Durchführung einzuholen.

Abgerechnet wird ausschließlich die auf der Baustelle erbrachte Arbeitszeit, ohne die Zeiten für die An- und Abfahrt.

Miteinzurechnen in die Stundenlohnsätze sind sämtliche Kosten:
-  Tariflohn
-  übertarifliche Zuschläge
-  vermögenswirksame Leistungen
-  lohngebundene Kosten (Sozialkosten, Soziallöhne, etc.)
-  Lohnnebenkosten (Auslösungen, Fahrgelder, etc.),
-  Kosten für Aufsichtsführendes Personal (Meister, Abteilungsleiter, Unternehmer)
-  Kosten für Gestellung von Werkzeug, Geräten, Gerüste und Leitern für Arbeiten bis in 2m Höhe.

Bei der Auftragsvergabe ist eine Liste aller beschäftigten Mitarbeiter mit Angabe der jeweiligen Lohngruppe abzugeben.

Die Stundenlohnzettel müssen arbeitstäglich zur Unterschrift vorgelegt werden. zu spät eingereichte Rapporte werden nicht berücksichtigt

Die Kosten für den Einsatz von Kleingeräten, Maschinen, Werkzeugen oder Geräten bis zu 1.000,00 EUR Anschaffungswert (netto) sowie die Kosten für den Einsatz von Gerüsten, deren Arbeits- bühnen bis zu 2 m über Gelände oder Fußboden liegen, sind in die Verrechnungssätze einzurechnen. Sie werden nicht gesondert vergütet.

**01.06.0001 STUNDENSATZ FACHARBEITER**
Arbeiten, welche nicht in den Positionen erfasst sind
und gegen Nachweis zur Ausführung kommen:

Abbruch-Facharbeiter
Menge: 24,000 h
DOK Din 276: 325

**01.06.0002 STUNDENSATZ HELFER**
Arbeiten, welche nicht in den Positionen erfasst sind
und gegen Nachweis zur Ausführung kommen:

Abbruch-Helfer
Menge: 24,000 h
DOK Din 276: 325
